# GB-26-PR Gancho sobre banda vertical trapecial desarrollo 260 mm gris europeo 7037

- Propiedad del archivo: CONSTRUNARIO
- Formato: FIEBDC-3/2012
- Programa: Construnario VersiĆ³n 3.51
- Fecha de los precios: 01/03/2023
- Divisa: EUR

| Código | Ud | Descripción |
|---|---|---|
| URA1001368 | u | GB-26-PR Gancho sobre banda vertical trapecial desarrollo 260 mm gris europeo 7037 |
