# MTS-D-R Manguito transicion doble 100x73 gris europeo 7037

- Propiedad del archivo: CONSTRUNARIO
- Formato: FIEBDC-3/2012
- Programa: Construnario Versión 3.51
- Fecha de los precios: 01/03/2023
- Divisa: EUR

**URA1001029** u MTS-D-R Manguito transicion doble 100x73 gris europeo 7037
Artículo bajo pedido. Consultar plazo de entrega.
