# TT-B Tubo rectangular 100x73 cm 3M blanco

- Propiedad del archivo: CONSTRUNARIO
- Formato: FIEBDC-3/2012
- Programa: Construnario VersiĆ³n 3.51
- Fecha de los precios: 01/03/2023
- Divisa: EUR

| Código | Ud | Descripción |
|---|---|---|
| URA1004560 | m | TT-B Tubo rectangular 100x73 cm 3M blanco |
