# CTP-4-R Codo rectangular hembra-hembra 45º 100x73 gris europeo 7037

- Propiedad del archivo: CONSTRUNARIO
- Formato: FIEBDC-3/2012
- Programa: Construnario Versión 3.51
- Fecha de los precios: 01/03/2023
- Divisa: EUR

| Código | Ud | Descripción |
|---|---|---|
| URA1001419 | u | CTP-4-R Codo rectangular hembra-hembra 45º 100x73 gris europeo 7037 |
