# B-4U-A Sifón urinario 1 1/2 botella corto L. máx: 220 mm mín: 110 mm

- Propiedad del archivo: CONSTRUNARIO
- Formato: FIEBDC-3/2012
- Programa: Construnario Versión 3.51
- Fecha de los precios: 01/03/2023
- Divisa: EUR

| Código | Ud | Descripción |
|---|---|---|
| URA1108858 | u | B-4U-A Sifón urinario 1 1/2 botella corto L. máx: 220 mm mín: 110 mm |
