# B-50-A Sifón doble extralargo 1 1/2 racord extensible

- Propiedad del archivo: CONSTRUNARIO
- Formato: FIEBDC-3/2012
- Programa: Construnario Versión 3.51
- Fecha de los precios: 01/03/2023
- Divisa: EUR

**URA1000522** u B-50-A Sifón doble extralargo 1 1/2 racord extensible, doble registro individual, toma central de electrodomésticos, totalmente atrticulado especial para encimeras, L=distancia entre ejes: máx. 580 mm / mín. 310 mm
Complemento del sistema de evacuación del edificio, donde realizan el cierre hidráulico que impide la entrada de gases y olores provenientes de la propia instalación, los sifones de adequa® tienen años de probada experiencia en el mercado. Aplicaciones: - Desagües de lavabos, bañeras, bidets, duchas y fregaderos, para evacuación de aguas usadas. - Alargaderas, enlaces y accesorios para su conexión a la red de evacuación. Características: - Gama blanca de válvulas, sifones y accesorios fabricados en polipropileno. - Gama cromada (fabricada en ABS cromado) y gama de latón cromado, para aplicación en instalaciones vistas y lavabos de diseño (lavabos de cristal, acero inoxidable, etc.) - Todos los sifones disponen de un sistema de registro para facilitar labores de limpieza y mantenimiento. - Todos los sifones y válvulas con salida DN 40 mm se suministran con una junta de reducción a DN 32 mm.
