# B-80-ACR Manguito flexible, junta plana cormado 1 1/2" long.350-870 Salida 40 y 50

- Propiedad del archivo: CONSTRUNARIO
- Formato: FIEBDC-3/2012
- Programa: Construnario Versión 3.51
- Fecha de los precios: 01/03/2023
- Divisa: EUR

**URA7040398** u B-80-ACR Manguito flexible, junta plana cormado 1 1/2" long.350-870 Salida 40 y 50
No utilizar como sifón de desagüe.
