# B-81-BCR Manguito flexible, junta cónica cromado 1 1/4" long.350-870 Salida 32 y 40

- Propiedad del archivo: CONSTRUNARIO
- Formato: FIEBDC-3/2012
- Programa: Construnario Versión 3.51
- Fecha de los precios: 01/03/2023
- Divisa: EUR

**URA7040401** u B-81-BCR Manguito flexible, junta cónica cromado 1 1/4" long.350-870 Salida 32 y 40
No utilizar como sifón de desagüe. Artículo bajo pedido. Consultar plazo de entrega.
