# VAI Válvula de Aireación 1 1/2

- Propiedad del archivo: CONSTRUNARIO
- Formato: FIEBDC-3/2012
- Programa: Construnario Versión 3.51
- Fecha de los precios: 01/03/2023
- Divisa: EUR

**URA1118865** u VAI Válvula de Aireación 1 1/2
Las válvulas de aireación Adequa, sirven para ventilar aparato por aparato las instalaciones sanitarias en las que existen problemas de ruido, malos olores y vaciado del agua del sifón. La entrada del aire cuando es necesario, evita que el sifón pierda su nivel óptimo de funcionamiento, y de este modo se resuelven los problemas anteriormente mencionados. Funcionamiento: Contiene una válvula de aireación que deja entrar el aire pero no permite la salida del mismo. Con dicha válvula, se consigue que los sifones en ningún momento se desifonen (en caso de depresión) manteniendo el cierre hidráulico. Se evitan de tal forma la entrada de malos olores.
