# I-10 Válvula automática 1 1/4, tapón completo Ø 40 mm en acero inoxidable, toma de racod 1 1/4 con rosca universal

- Propiedad del archivo: CONSTRUNARIO
- Formato: FIEBDC-3/2012
- Programa: Construnario Versión 3.51
- Fecha de los precios: 01/03/2023
- Divisa: EUR

**URA1000397** u I-10 Válvula automática 1 1/4, tapón completo Ø 40 mm en acero inoxidable, toma de racod 1 1/4 con rosca universal
I-10 Válvula automática 1 1/4
