# B-117-B Válvula 1 1/4 válvula ext. tapón y cadena, chapa inox. Ø70, L:1 1/4 = 98 mm

- Propiedad del archivo: CONSTRUNARIO
- Formato: FIEBDC-3/2012
- Programa: Construnario Versión 3.51
- Fecha de los precios: 01/03/2023
- Divisa: EUR

| Código | Ud | Descripción |
|---|---|---|
| URA1000536 | u | B-117-B Válvula 1 1/4 válvula ext. tapón y cadena, chapa inox. Ø70, L:1 1/4 = 98 mm |
