# I-68 Válvula Ø 85x1 1/2 rebosadero rectangular con chapa y 3 juntas, tubo flexible, chapa Ø85, tapón y cadena, salida 1 1/2=Ø40, L:300 mm

- Propiedad del archivo: CONSTRUNARIO
- Formato: FIEBDC-3/2012
- Programa: Construnario Versión 3.51
- Fecha de los precios: 01/03/2023
- Divisa: EUR

| Código | Ud | Descripción |
|---|---|---|
| URA1000405 | u | I-68 Válvula Ø 85x1 1/2 rebosadero rectangular con chapa y 3 juntas, tubo flexible, chapa Ø85, tapón y cadena, salida 1 1/2=Ø40, L:300 mm |
