# B-70 Válvula Ø 115x1 1/2 válvula gigante, fregaderos de acero inoxidable, chapa inox. Ø115 con tapón sin cadena

- Propiedad del archivo: CONSTRUNARIO
- Formato: FIEBDC-3/2012
- Programa: Construnario Versión 3.51
- Fecha de los precios: 01/03/2023
- Divisa: EUR

| Código | Ud | Descripción |
|---|---|---|
| URA1000413 | u | B-70 Válvula Ø 115x1 1/2 válvula gigante, fregaderos de acero inoxidable, chapa inox. Ø115 con tapón sin cadena |
