# B-69 Válvula Ø 115x1 1/2 válvula gigante rebosadero rectangular sin chapa y con 3 juntas, tubo flexible, chapa inox. Ø115, con tapón y cadena, L:300 mm

- Propiedad del archivo: CONSTRUNARIO
- Formato: FIEBDC-3/2012
- Programa: Construnario Versión 3.51
- Fecha de los precios: 01/03/2023
- Divisa: EUR

| Código | Ud | Descripción |
|---|---|---|
| URA1000414 | u | B-69 Válvula Ø 115x1 1/2 válvula gigante rebosadero rectangular sin chapa y con 3 juntas, tubo flexible, chapa inox. Ø115, con tapón y cadena, L:300 mm |
