# B-72-113 Válvula 113x1 1/2, rebosadero vertical redondo con chapa, tubo flexible, chapa cesta inox Ø113-Ø84, chapa rebosadero inox. Ø37, 5.. L: 320 mm

- Propiedad del archivo: CONSTRUNARIO
- Formato: FIEBDC-3/2012
- Programa: Construnario Versión 3.51
- Fecha de los precios: 01/03/2023
- Divisa: EUR

**URA1000421** u B-72-113 Válvula 113x1 1/2, rebosadero vertical redondo con chapa, tubo flexible, chapa cesta inox Ø113-Ø84, chapa rebosadero inox. Ø37, 5.. L: 320 mm
B-72-113 Válvula cesta inox. 113x1 1/2 rebosadero vertical
