# B-73-CE Válvula de cestilla con clip 113x1 1/2 chapa cesta inox. Ø113, salida 1 1/2 =Ø40

- Propiedad del archivo: CONSTRUNARIO
- Formato: FIEBDC-3/2012
- Programa: Construnario Versión 3.51
- Fecha de los precios: 01/03/2023
- Divisa: EUR

| Código | Ud | Descripción |
|---|---|---|
| URA1127710 | u | B-73-CE Válvula de cestilla con clip 113x1 1/2 chapa cesta inox. Ø113, salida 1 1/2 =Ø40 |
