# B-72-CE Válvula de cestilla con clip 113x1 1/2 chapa cesto inox. rebosadero rectangular 3 juntas

- Propiedad del archivo: CONSTRUNARIO
- Formato: FIEBDC-3/2012
- Programa: Construnario Versión 3.51
- Fecha de los precios: 01/03/2023
- Divisa: EUR

| Código | Ud | Descripción |
|---|---|---|
| URA1127711 | u | B-72-CE Válvula de cestilla con clip 113x1 1/2 chapa cesto inox. rebosadero rectangular 3 juntas |
