# B-62A Conjunto bañera automático 1 1/2 salida vertical, con rebosadero, apertura y cierre de tapón automático, tublo flexible y anillado

- Propiedad del archivo: CONSTRUNARIO
- Formato: FIEBDC-3/2012
- Programa: Construnario Versión 3.51
- Fecha de los precios: 01/03/2023
- Divisa: EUR

**URA7000067** u B-62A Conjunto bañera automático 1 1/2 salida vertical, con rebosadero, apertura y cierre de tapón automático, tublo flexible y anillado
B-62A Conjunto bañera automático 1 1/2 salida vertical, con rebosadero, apertura y cierre de tapón automático, tubo flexible y anillado.
