# B-63A Conjunto bañera automático 1 1/2 salida horizontal, con rebosadero, apertura y cierre de tapón automático, tublo flexible y anillado

- Propiedad del archivo: CONSTRUNARIO
- Formato: FIEBDC-3/2012
- Programa: Construnario Versión 3.51
- Fecha de los precios: 01/03/2023
- Divisa: EUR

**URA1000368** u B-63A Conjunto bañera automático 1 1/2 salida horizontal, con rebosadero, apertura y cierre de tapón automático, tublo flexible y anillado
B-63A Conjunto bañera automático 1 1/2 salida horizontal, con rebosadero, apertura y cierre de tapón automático, tubo flexible y anillado.
