# B-64A Conjunto bañera automático 1 1/2 salida con elemento sifónico, con rebosadero, apertura y cierre de tapón automático, tubo flexible y anillado

- Propiedad del archivo: CONSTRUNARIO
- Formato: FIEBDC-3/2012
- Programa: Construnario Versión 3.51
- Fecha de los precios: 01/03/2023
- Divisa: EUR

| Código | Ud | Descripción |
|---|---|---|
| URA1000369 | u | B-64A Conjunto bañera automático 1 1/2 salida con elemento sifónico, con rebosadero, apertura y cierre de tapón automático, tubo flexible y anillado |
