# B-62F Conjunto bañera flexible 1 1/2 salida vertical, con rebosadero, tubo flexible y anillado, chapa inox.Ø70

- Propiedad del archivo: CONSTRUNARIO
- Formato: FIEBDC-3/2012
- Programa: Construnario Versión 3.51
- Fecha de los precios: 01/03/2023
- Divisa: EUR

**URA1000372** u B-62F Conjunto bañera flexible 1 1/2 salida vertical, con rebosadero, tubo flexible y anillado, chapa inox.Ø70
B-62F Conjunto bañera flexible 1 1/2 salida vertical, con rebosadero, tubo flexible y anillado, chapa inox. Ø70.
