# B-63FE Conjunto bañera flexible 1 1/2 salida horizontal extraplano, con rebosadero, tubo flexible y anillado, chapa inox.Ø70

- Propiedad del archivo: CONSTRUNARIO
- Formato: FIEBDC-3/2012
- Programa: Construnario Versión 3.51
- Fecha de los precios: 01/03/2023
- Divisa: EUR

| Código | Ud | Descripción |
|---|---|---|
| URA1000374 | u | B-63FE Conjunto bañera flexible 1 1/2 salida horizontal extraplano, con rebosadero, tubo flexible y anillado, chapa inox.Ø70 |
