# C-401 Conjunto bañera autoblocante 1 1/2 salida vertical, fácil fijación en el rebosadero y válvula a bañera, tubo flexible con soldadura a válvula por termofusión, chapa inox.Ø70, rebosadero cromado

- Propiedad del archivo: CONSTRUNARIO
- Formato: FIEBDC-3/2012
- Programa: Construnario Versión 3.51
- Fecha de los precios: 01/03/2023
- Divisa: EUR

| Código | Ud | Descripción |
|---|---|---|
| URA1000376 | u | C-401 Conjunto bañera autoblocante 1 1/2 salida vertical, fácil fijación en el rebosadero y válvula a bañera, tubo flexible con soldadura a válvula por termofusión, chapa inox.Ø70, rebosadero cromado |
