# C-402 Conjunto bañera autoblocante 1 1/2 salida horizontal

- Propiedad del archivo: CONSTRUNARIO
- Formato: FIEBDC-3/2012
- Programa: Construnario Versión 3.51
- Fecha de los precios: 01/03/2023
- Divisa: EUR

**URA1000377** u C-402 Conjunto bañera autoblocante 1 1/2 salida horizontal, fácil fijación en el rebosadero y válvula a bañera, tubo flexible con soldadura a válvula por termofusión, chapa inox.Ø70, rebosadero cromado
C-402 Conjunto bañera autoblocante 1 1/2 salida horizontal, fácil fijación en el rebosadero y válvula a bañera, tubo flexible con soldadura a válvula por termofusión, chapa inox.Ø70 rebosadero cromado.
