# B-67 Conjunto plato ducha 1 1/2 casquillo PVC para encolar salida vertical, chapa plana Ø80

- Propiedad del archivo: CONSTRUNARIO
- Formato: FIEBDC-3/2012
- Programa: Construnario Versión 3.51
- Fecha de los precios: 01/03/2023
- Divisa: EUR

| Código | Ud | Descripción |
|---|---|---|
| URA1000380 | u | B-67 Conjunto plato ducha 1 1/2 casquillo PVC para encolar salida vertical, chapa plana Ø80 |
