# B-66-S Conjunto plato ducha 1 1/2 chapa cromada salida horizontal sifónica, chapa plana Ø80. A: 80mm

- Propiedad del archivo: CONSTRUNARIO
- Formato: FIEBDC-3/2012
- Programa: Construnario Versión 3.51
- Fecha de los precios: 01/03/2023
- Divisa: EUR

**URA1107376** u B-66-S Conjunto plato ducha 1 1/2 chapa cromada salida horizontal sifónica, chapa plana Ø80. A: 80mm
Artículo bajo pedido. Consultar plazo de entrega.
