# IN-20-S Conjunto plato ducha chapa cromada 1 1/2 válvula sifónica registrable, plato ducha de Ø60, con 3 juntas para diferentes acoples, chapa plana Ø80

- Propiedad del archivo: CONSTRUNARIO
- Formato: FIEBDC-3/2012
- Programa: Construnario Versión 3.51
- Fecha de los precios: 01/03/2023
- Divisa: EUR

| Código | Ud | Descripción |
|---|---|---|
| URA1107185 | u | IN-20-S Conjunto plato ducha chapa cromada 1 1/2 válvula sifónica registrable, plato ducha de Ø60, con 3 juntas para diferentes acoples, chapa plana Ø80 |
