# IN-21-C Conjunto plato ducha cromo 1 1/2 válvula sifónica registrable, plato ducha de Ø50, plafón Ø80

- Propiedad del archivo: CONSTRUNARIO
- Formato: FIEBDC-3/2012
- Programa: Construnario Versión 3.51
- Fecha de los precios: 01/03/2023
- Divisa: EUR

| Código | Ud | Descripción |
|---|---|---|
| URA7000008 | u | IN-21-C Conjunto plato ducha cromo 1 1/2 válvula sifónica registrable, plato ducha de Ø50, plafón Ø80 |
