# B-61-BCR Válvula cromada Ø 70x1 1/4 tapón cadena y anilla

- Propiedad del archivo: CONSTRUNARIO
- Formato: FIEBDC-3/2012
- Programa: Construnario Versión 3.51
- Fecha de los precios: 01/03/2023
- Divisa: EUR

| Código | Ud | Descripción |
|---|---|---|
| URA1000363 | u | B-61-BCR Válvula cromada Ø 70x1 1/4 tapón cadena y anilla |
