# B-31-BCR Sifón curvo cromado 1 1/4 racord extensible

- Propiedad del archivo: CONSTRUNARIO
- Formato: FIEBDC-3/2012
- Programa: Construnario Versión 3.51
- Fecha de los precios: 01/03/2023
- Divisa: EUR

| Código | Ud | Descripción |
|---|---|---|
| URA1000366 | u | B-31-BCR Sifón curvo cromado 1 1/4 racord extensible |
