# B-1L Sifón latón cromado recto 1 1/4, alargadera de 30 cm, entrada y salida Ø32

- Propiedad del archivo: CONSTRUNARIO
- Formato: FIEBDC-3/2012
- Programa: Construnario Versión 3.51
- Fecha de los precios: 01/03/2023
- Divisa: EUR

| Código | Ud | Descripción |
|---|---|---|
| URA7000086 | u | B-1L Sifón latón cromado recto 1 1/4, alargadera de 30 cm, entrada y salida Ø32 |
