# B-61L-C Válvula cromada serie Lujo 1 1/2, chapa cromada Ø70

- Propiedad del archivo: CONSTRUNARIO
- Formato: FIEBDC-3/2012
- Programa: Construnario Versión 3.51
- Fecha de los precios: 01/03/2023
- Divisa: EUR

| Código | Ud | Descripción |
|---|---|---|
| URA1000443 | u | B-61L-C Válvula cromada serie Lujo 1 1/2, chapa cromada Ø70 |
