# B-62K-C Kit accesorios montaje bañera Lujo latón cromado 1 1/2, chapa cromada Ø70

- Propiedad del archivo: CONSTRUNARIO
- Formato: FIEBDC-3/2012
- Programa: Construnario Versión 3.51
- Fecha de los precios: 01/03/2023
- Divisa: EUR

| Código | Ud | Descripción |
|---|---|---|
| URA1000392 | u | B-62K-C Kit accesorios montaje bañera Lujo latón cromado 1 1/2, chapa cromada Ø70 |
