# B-114-B racord extensible para válvula plana 1 1/4, L=82 mm

- Propiedad del archivo: CONSTRUNARIO
- Formato: FIEBDC-3/2012
- Programa: Construnario Versión 3.51
- Fecha de los precios: 01/03/2023
- Divisa: EUR

| Código | Ud | Descripción |
|---|---|---|
| URA1000540 | u | B-114-B racord extensible para válvula plana 1 1/4, L=82 mm |
