# B-104-B Enlace mixto macho pvc con toma Ø 32

- Propiedad del archivo: CONSTRUNARIO
- Formato: FIEBDC-3/2012
- Programa: Construnario Versión 3.51
- Fecha de los precios: 01/03/2023
- Divisa: EUR

| Código | Ud | Descripción |
|---|---|---|
| URA1123499 | u | B-104-B Enlace mixto macho pvc con toma Ø 32 |
