# B-108-A Enlace mixto macho para realizar instalaciones mixtas de pvc 1 1/2 Ø 40

- Propiedad del archivo: CONSTRUNARIO
- Formato: FIEBDC-3/2012
- Programa: Construnario Versión 3.51
- Fecha de los precios: 01/03/2023
- Divisa: EUR

**URA1000545** u B-108-A Enlace mixto macho para realizar instalaciones mixtas de pvc 1 1/2 Ø 40
B-108-A Enlace mixto macho pp-pvc 1 1/2 Ø 40
