# B-103-B con tuerca loca, adaptador para junta cónica, para instalaciones mixtas de PVC 1 1/4 Ø 40

- Propiedad del archivo: CONSTRUNARIO
- Formato: FIEBDC-3/2012
- Programa: Construnario Versión 3.51
- Fecha de los precios: 01/03/2023
- Divisa: EUR

| Código | Ud | Descripción |
|---|---|---|
| URA1000548 | u | B-103-B con tuerca loca, adaptador para junta cónica, para instalaciones mixtas de PVC 1 1/4 Ø 40 |
