# B-96M-32 Codo macho-hembra con tuerca loca Ø 32 y salida de Ø 40

- Propiedad del archivo: CONSTRUNARIO
- Formato: FIEBDC-3/2012
- Programa: Construnario Versión 3.51
- Fecha de los precios: 01/03/2023
- Divisa: EUR

| Código | Ud | Descripción |
|---|---|---|
| URA1000551 | u | B-96M-32 Codo macho-hembra con tuerca loca Ø 32 y salida de Ø 40 |
