# Tubo PVC teja doble pared corrugado Sanecor DN250mm (int228) SN-8 6m

- Propiedad del archivo: CONSTRUNARIO
- Formato: FIEBDC-3/2012
- Programa: Construnario Versión 3.51
- Fecha de los precios: 01/03/2023
- Divisa: EUR

**URA1111820** m Tubo PVC teja doble pared corrugado Sanecor DN250mm (int228) SN-8 6m
Color: teja. Interior liso y exterior corrugado. Rigidez: >= 8 kN/m² (SN8). Unión por copa con junta elástica. Los precios indicados incluyen la junta. Es necesario el uso de lubricante especial para juntas para realizar la unión entre tubos. Esta tubería está sujeta a las especificaciones de producto definidas en la norma UNE-EN 13476 (Tuberías estructuradas para saneamiento).
