# Codo 87, 5º PVC DN 630

- Propiedad del archivo: CONSTRUNARIO
- Formato: FIEBDC-3/2012
- Programa: Construnario Versión 3.51
- Fecha de los precios: 01/03/2023
- Divisa: EUR

**URA7040621** u Codo 87, 5º PVC DN 630
Codo 87,5º PVC DN 630
