# Teclados confort con portaetiquetas. 4 fases, acero. Series KNX Berker K.1, K.5

- Propiedad del archivo: CONSTRUNARIO
- Formato: FIEBDC-3/2012
- Programa: Construnario Versión 2.11
- Fecha de los precios: 25/05/2015
- Divisa: EUR

**7516 47 73** u Teclados confort con portaetiquetas. 4 fases, acero. Series KNX Berker K.1, K.5
- BCU: ref. 7504 00 01. - Teclado de 4 fases sólo con marco para teclado KNX. - Embalaje: 1 unidad x caja.
