# Derivación a 45º PVC DN-dn 250-250

- Propiedad del archivo: CONSTRUNARIO
- Formato: FIEBDC-3/2012
- Programa: Construnario Versión 3.51
- Fecha de los precios: 01/03/2023
- Divisa: EUR

| Código | Ud | Descripción |
|---|---|---|
| URA7027989 | u | Derivación a 45º PVC DN-dn 250-250 |
