# Derivación a 87, 5º PVC DN-dn 400-315

- Propiedad del archivo: CONSTRUNARIO
- Formato: FIEBDC-3/2012
- Programa: Construnario Versión 3.51
- Fecha de los precios: 01/03/2023
- Divisa: EUR

**URA7027953** u Derivación a 87, 5º PVC DN-dn 400-315
Derivación a 87,5º PVC DN-dn 400-315
