# Derivación a 45º superficie corrugada DN-dn 1200-630

- Propiedad del archivo: CONSTRUNARIO
- Formato: FIEBDC-3/2012
- Programa: Construnario Versión 3.51
- Fecha de los precios: 01/03/2023
- Divisa: EUR

| Código | Ud | Descripción |
|---|---|---|
| URA2135186 | u | Derivación a 45º superficie corrugada DN-dn 1200-630 |
