# Entronque en clip a 45º DN-dn 250/200

- Propiedad del archivo: CONSTRUNARIO
- Formato: FIEBDC-3/2012
- Programa: Construnario Versión 3.51
- Fecha de los precios: 01/03/2023
- Divisa: EUR

| Código | Ud | Descripción |
|---|---|---|
| URA7038126 | u | Entronque en clip a 45º DN-dn 250/200 |
