# Entronque en clip a 87, 5º DN-dn 500/200

- Propiedad del archivo: CONSTRUNARIO
- Formato: FIEBDC-3/2012
- Programa: Construnario Versión 3.51
- Fecha de los precios: 01/03/2023
- Divisa: EUR

**URA7040386** u Entronque en clip a 87, 5º DN-dn 500/200
Entronque en clip a 87,5º DN-dn 500/200
