# Clip elastomérico a 90º DN-dn 500/160

- Propiedad del archivo: CONSTRUNARIO
- Formato: FIEBDC-3/2012
- Programa: Construnario Versión 3.51
- Fecha de los precios: 01/03/2023
- Divisa: EUR

| Código | Ud | Descripción |
|---|---|---|
| URA7021535 | u | Clip elastomérico a 90º DN-dn 500/160 |
