# Junta elástica para tubo Sanecor corrugado DN 250mm

- Propiedad del archivo: CONSTRUNARIO
- Formato: FIEBDC-3/2012
- Programa: Construnario Versión 3.51
- Fecha de los precios: 01/03/2023
- Divisa: EUR

| Código | Ud | Descripción |
|---|---|---|
| URA7028652 | u | Junta elástica para tubo Sanecor corrugado DN 250mm |
