# Pozo DN 800 H=5 m con pates sin base para colectores hasta DN 400

- Propiedad del archivo: CONSTRUNARIO
- Formato: FIEBDC-3/2012
- Programa: Construnario Versión 3.51
- Fecha de los precios: 01/03/2023
- Divisa: EUR

**URAP0P80050** u Pozo DN 800 H=5 m con pates sin base para colectores hasta DN 400
Pozo sin base: estos precios incluyen el cuerpo del pozo en PVC doble pared color teja SN8 con los pates instalados, y el cono reductor a 600 mm en PEAD de alta rigidez. Se sirve sin base para montaje sobre solera de hormigón de 20 cm de altura (cubriendo 2 corrugas). La conexión con la tubería Sanecor se realiza in situ mediante clips elastoméricos.
