# Pozo DN 1000 H=1, 5 m con base para colectores hasta DN 500

- Propiedad del archivo: CONSTRUNARIO
- Formato: FIEBDC-3/2012
- Programa: Construnario Versión 3.51
- Fecha de los precios: 01/03/2023
- Divisa: EUR

**URAP1100015** u Pozo DN 1000 H=1, 5 m con base para colectores hasta DN 500
Pozo con base: estos precios incluyen el cuerpo del pozo en PVC doble pared color teja SN8 con los pates instalados, el cono reductor a 600 mm en PEAD de alta rigidez y la base también en PEAD equipada con junta de estanqueidad. La base debe hormigonarse interiormente hasta la rasante hidráulica. La conexión con la tubería Sanecor se realiza in situ mediante clips elastoméricos.
